# Gerüstbau
Angebotsaufforderung (GAEB 90, DA83)
Währung: EUR
Auftraggeber: Covivio Quadriga 47. GmbH

## Zusätzlicher Text
DECKBLATT (AUSSCHREIBUNG)

Allgemeines

Bauvorhaben:
Wiener Str. 38_39 in Berlin Kreuzberg, 10999 Berlin
Sanierung Dachflächen und Installation einer Photovoltakanlage

Bauherr:
Covivio Quadriga 47. GmbH

Bauort:
Berlin, Wiener Str. 38,39

Entwurfsverfasser:
IBG Ingenieur- und Architekturbüro Bozkurt Gerl Partnergesellschaft,
Wilhelmplatz 3, 14109 Berlin
Fon: 030- 86 200 1-3, Fax: 030- 86 200 1-55, E-Mail:
info@ibg-bozkurt-gerl.de

Ausführung und Abgabe
Ausführungsbeginn: 26.08.2024
Ausführungsende: 15.12.2024
Abgabetermin:
Abgabeort:
Bindefrist:
Vergabeverfahren:

## Zusätzlicher Text
Sicherheits- und Baustelleneinrichtung

1. Globale Angaben zum Bauvorhaben

Name und Anschrift des Auftraggebers:
Covivio Quadriga 47. GmbH, Essener Straße 66, 46047 Oberhausen

Beschreibung des Bauvorhabens:
Flachdachsanierung

Mit der Sicherheits- und Gesundheitskoordination wurde
beauftragt: J.Richter, Arbeitsschutz-Service-Brandschutz, Fachkräfte für
Arbeitssicherheit

Die Ausführungszeichnungen können vorab vor der Angebotsabgabe nach
vorheriger Terminabsprache im Büro eingesehen werden (wurden als Anhang
der Ausschreibung beigefügt)

2. Angaben zur Örtlichkeit

Anschrift der Baustelle:
Wiener Straße 38/39, 10999 Berlin

3. Termine und Fristen

Vorgesehener Beginn der Baumaßnahme: 26.08.2024

Geplante Fertigstellung der Baumaßnahme: 15.12.2024

4. Mitgeltende Normen und Regeln

4.1. Allgemeines

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

5. Angaben zur Baustelle

5.1. Baugrund

Bodenverhältnisse:
Keine Angaben

5.2. Lage und Transportwege

BE-Fläche

5.3. Sonstige Angaben zur Baustelle

Hindernisse im Erdreich:
Keine

Das Grundstück wurde auf vermutete Kampfmittel untersucht.

6. Angaben zu Stoffen und Bauteilen

Baustromverteiler müssen mindestens der Schutzart IP 43, die ggf. dazu
gehörenden Messeinrichtungen IP 54 entsprechen

7. Angaben zur Ausführung

7.1. Allgemeines

Baustelleneinrichtung auf Grasnarbe oder Humus ist nicht gestattet. Die
Kronen- und Wurzelbereiche von Bäumen sind frei zu halten. Das gilt auch
für Materiallagerungen.

Vorhandene Grenzsteine und Vermessungsmarkierungen sind mit Beginn der
Arbeiten im Zuge der Baustelleneinrichtung bis zum Räumen der
Baustelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

7.2. Verkehrssicherung

Ist der Auftragnehmer mit der Verkehrssicherung der Baustelle
beauftragt, so gehört dazu auch die laufende Kontrolle der
Sicherungseinrichtungen. Die zeitlichen Abstände der Kontrollen richten
sich nach den örtlichen Gegebenheiten.

8. Angaben zur Abrechnung

In den Preis einzurechnen sind die Gebühren im Zusammenhang mit der
beschriebenen Baustelleneinrichtung, soweit sie nicht vom Auftragnehmer
zu tragen sind.

9. Sonstige Angaben

Der Auftragnehmer hat dafür Sorge zu tragen, dass während der Ausführung
seiner Leistungen immer mindestens ein fließend deutsch sprechender
Mitarbeiter seiner Firma auf der Baustelle anwesend ist.

Zu den auf der Baustelle vorzuhaltenden Ausführungsunterlagen zählt
neben den Ausführungsplänen auch eine Ausfertigung dieser
Leistungsbeschreibung.

Folgende Ausführungszeichnungen sind der Leistungsbeschreibung im
Originalmaßstab beigefügt:
Zeichnungen sind als Anlage beigefügt

Folgende Ausführungszeichnungen sind der Leistungsbeschreibung
verkleinert beigefügt:
Zeichnungen sind als Anlage beigefügt

## Zusätzlicher Text
Gerüstarbeiten

1. Globale Angaben zum Bauvorhaben

Name und Anschrift des Auftraggebers:
Covivio Quadriga 47. GmbH, Essener Straße 66, 46047 Oberhausen

Beschreibung des Bauvorhabens:
Flachdachsanierung

Mit der Sicherheits- und Gesundheitskoordination wurde beauftragt:
J.Richter, Arbeitsschutz-Service-Brandschutz, Fachkräfte für
Arbeitssicherheit

2. Angaben zur Örtlichkeit

Anschrift der Baustelle:
Wiener Straße 38/39, 10999 Berlin

3. Termine und Fristen

Vorgesehener Beginn der Baumaßnahme: 26.08.2024

Geplante Fertigstellung der Baumaßnahme: 15.12.2024

4. Mitgeltende Normen und Regeln

4.1. Allgemeines

Es gelten die Allgemeinen Technischen Vertragsbedingungen ATV DIN 18451
mit Berücksichtigung der zum Vertragsschluss gültigen Fassung einschl.
der Änderungen entsprechender Normen und Regeln, Berichtigungen und
Beiblätter.

Soweit in der Leistungsbeschreibung auf Technische Spezifikationen, z.
B. nationale Normen, mit denen Europäische Normen umgesetzt werden,
europäische technische Zulassungen, gemeinsame technische
Spezifikationen, internationale Normen, Bezug genommen wird, werden auch
ohne den ausdrücklichen Zusatz: ?oder gleichwertig?, immer gleichwertige
Technische Spezifikationen in Bezug genommen.

DIN 685
Normenreihe: Geprüfte Rundstahlketten

DIN EN 280
Fahrbare Hubarbeitsbühnen - Berechnung - Standsicherheit - Bau -
Sicherheit - Prüfungen

DIN EN 13374
Temporäre Seitenschutzsysteme - Produktfestlegungen und Prüfverfahren

DIN EN 13377
Industriell gefertigte Schalungsträger aus Holz - Anforderungen,
Klassifizierung und Nachweis

DIN EN 13411-5
Endverbindungen für Drahtseile aus Stahldraht - Sicherheit - Teil 5:
Drahtseilklemmen mit U-förmigem Klemmbügel

DIN EN 13414-1
Anschlagseile aus Stahldrahtseilen - Sicherheit - Teil 1: Anschlagseile
für allgemeine Hebezwecke

DIN EN 15113-1
(Norm-Entwurf) Vertikale Schalungen - Teil 1: Leistungsanforderungen,
Entwurf, Konstruktion und Bewertung

DIN VDE 0682-742
Hubarbeitsbühnen zum Arbeiten an unter Spannung stehenden Teilen bis AC
1000 V und DC 1500 V

ISO 18893
Fahrbare Hubarbeitsbühnen - Sicherheitsgrundlagen, Prüfung, Wartung und
Betrieb

BGI 663
Handlungsanleitung für den Umgang mit Arbeits- und Schutzgerüsten

BGI 825
Auswahl und Einsatz von Transportbühnen bei Bauarbeiten

BGR 179
Einsatz von Schutznetzen

(FREIE ANGABEN)

5. Angaben zur Baustelle

5.1. Lage und Transportwege

Zufahrtmöglichkeiten

Für den Verkehr freizuhaltende Flächen:
(FREIE ANGABEN)

Für den Transport der Baustoffe auf der Baustelle stehen folgende
Transportwege zur Verfügung:

Für den Transport der Baustoffe auf der Baustelle stehen folgende
Transportmittel zur Verfügung:

Die Arbeiten sind in folgenden Geschossen auszuführen: Flachdach

5.2. Standflächen

Die für die Gerüste vorgesehenen Standflächen

Art und Umfang des sich auf den für die Gerüste frei zu machenden
Flächen befindenden Aufwuchses:
In vorheriger Abstimmung mit der Bauleitung

6. Angaben zu Stoffen und Bauteilen

In vorheriger Abstimmung mit der Bauleitung

7. Angaben zur Ausführung

7.1. Allgemeines

Pro Gerüstseite soll ein Montagepunkt für einen Schwenkarmaufzug
angegeben werden. Das Gerüst ist an diesem Punkt zusätzlich zu
verstreben und mit der Wand zu verankern.

Eingänge, Hauseingänge und Einfahrten sind im vollen Öffnungsquerschnitt
von Bauteilen der Gerüstanlage freizuhalten.

Werden Gerüste auf wasserführenden Flächen wie Vordächer, Dachterrassen
und Flachdächer erstellt, hat der Auftragnehmer dafür zu sorgen, dass
die wasserführende Eindichtung durch die Gerüstbelastung nicht
perforiert bzw. beschädigt wird. Diese Flächen dürfen nur im Rahmen der
zulässigen Belastung genutzt werden. Im Zweifel ist die Bauleitung zu
informieren.

Das Verkleiden von Gerüsten mit Folie kann von der Bauleitung
geschossweise verlangt werden, um bei ungünstigen Verhältnissen eine
Kaminwirkung auszuschließen.

Metallgerüste sind gegen statische Aufladung zu erden.

Bohlen und Abdeckungen sind gegen Verschieben zu sichern.

Sofern im Leistungsverzeichnis nicht näher beschrieben, erfolgt die
Gerüstverankerung nach den allgemeinen technischen Regeln. Im Zuge der
Leistungserfüllung ist es Aufgabe des Auftragnehmers, sich fachkundig
mit dem Auftraggeber oder dessen Vertreter über die Gerüstverankerung an
der Fassade oder sonstigen Bauteilen abzusprechen. Die Verankerung ist
so zu wählen, dass die Verankerungstechnik und das Schließen der
Verankerungslöcher auf den Schichtenaufbau des Bauteilelementes
(geputzte Fassade, Fassade mit Thermohaut geputzt, Ziegelsichtmauerwerk,
Betonsichtflächen, Metallfassaden, Fassadenverkleidungen sonstiger Art
etc.) abgestimmt ist.

Beim Abrüsten an der Fassade entstehende Beschädigungen sind zu
beseitigen oder über den Unternehmer für die Fassadengestaltung in
eigener Regie und auf eigene Kosten ausbessern zu lassen. Werden die
Schäden, sofern sie gering sind, selbst beseitigt, kann der
Auftragnehmer das dazu benötigte Material in Kleinmengen über die
Bauleitung anfordern. In jedem Fall sind die Beschädigungen der
Bauleitung anzuzeigen.

Aussparungen und Ankerlöcher für die Gerüstverankerung sind im Zuge des
Abbaus der Gerüste

Aussparungen und Ankerlöcher für die Gerüstverankerung werden im Zuge
des Gerüstabbaus durch den Auftragnehmer der Fassadenbekleidung
geschlossen. Dazu ist rechtzeitig der Abbautermin mit der Bauleitung und
dem Auftragnehmer der Fassadenbekleidung abzustimmen.

8. Angaben zur Abrechnung

(FREIE ANGABEN)

9. Sonstige Angaben

Der Auftragnehmer hat dafür Sorge zu tragen, dass während der Ausführung
seiner Leistungen immer mindestens ein fließend deutsch sprechender
Mitarbeiter seiner Firma auf der Baustelle anwesend ist.

Zu den auf der Baustelle vorzuhaltenden Ausführungsunterlagen zählt
neben den Ausführungsplänen auch eine Ausfertigung dieser
Leistungsbeschreibung.

Folgende Ausführungszeichnungen sind der Leistungsbeschreibung im
Originalmaßstab beigefügt:
Zeichnungen sind als Anlage beigefügt

Folgende Ausführungszeichnungen sind der Leistungsbeschreibung
verkleinert beigefügt:
Zeichnungen sind als Anlage beigefügt

Die vom Auftragnehmer verwendeten Ausführungsunterlagen müssen den
Freigabevermerk des Auftraggebers oder des Architekten tragen. Durch
Übergabe neuer Unterlagen ungültig gewordene Unterlagen sind vom
Auftragnehmer entsprechend zu kennzeichnen und aufzubewahren. Nicht
freigegebene Unterlagen dürfen nicht verwendet werden.

## Gerüstbauarbeiten für Dachdeckerarbeiten
Datum: 17.07.24

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Wiener Straße 38/39 in 10999 Berlin- Kreuzberg
Bauvorhaben: Flachdachsanierung
Beschreibung des Bauvorhabens
Grundstücksangaben
Wiener Straße 38/39 in 10999 Berlin- Kreuzberg
Gemarkung: Kreuzberg, Flur: 1, Flurstück: 4236

Luftansicht Wienerstr. 38/39

Die Liegenschaft befindet sich in Berlin  Kreuzberg und
wird über Wiener Straße erschlossen.

Es handelt sich um ein 11-geschossiges Wohnhochhaus mit
Tiefgarage aus dem Baujahr 1974. Die Einheiten werden
über zwei Treppenhäuser und zwei Aufzüge erschlossen.
Der Zugang zum Hof erfolgt über die Haupteingänge an
der Wiener Straße.

Das Gebäude ist unterkellert mit Tiefgarage und verfügt
über ein Erdgeschoss und 10 Obergeschosse. Es handelt
sich um Massivbauweise. Das Wohngebäude wurde massiv in
Stahlbetonbauweise errichtet; das Dach als Flachdach
mit einer Kiesschüttung ursprünglich ausgeführt.
Aufgrund von Leckagen muss die Dachabdichtung inklusive
der Dammschichten vollständig bis zur Rohdecke erneuert
werden.

Die beantragten Baumaßnahmen umfassen eine komplette
Dachsanierung des Wohngebäudes, die Erhöhung der Attika
und Brandwand sowie eine Photovoltaikanlage
nachträglich auf dem Dach. Im Einzelnen lassen sich die
Maßnahmen wie folgt beschreiben:

Das nachfolgend beschriebene Gerüst dient nur zur
Ausführung der Dachdeckerarbeiten. Anderweitige
Arbeiten sind nicht vorgesehen. Das Gerüst kann als
Leergerüst erstellt werden. Es sind die notwendigen
Schutzvorrüstungen für das Gewerk Gerüstbau
sicherzustellen.

Die Ausbildung der obersten Gerüstlage ist in den
Positionen beschrieben.

Es handelt sich um eine Schottenbauweise, Achsabstand
ca. 3,8 m. Die offenen Schottengefache haben folgenden
Aufbau:

- 10 cm Stahlbeton
- 5 cm Wärmedämmung
- 6 cm äuussere Schale.

Der Fassadenaufbau von aussen nach innen wie folgt:

Das Gerüst ist durch die Fugen bis in die querstehenden
Rohbauwand und Rohdecke zusätzlich zu verdübelen. Eine
Zulage ist in den Positionen ausgewiesen.

Rasterung Fassadenplatten

### Los 1 Baustelleneinrichtung/Statik

**1.10 Baustelleneinrichtung**
Baustelleneinrichtung
Einrichten, Vorhalten, Unterhalten und Räumen der
Baustelle für die im nachfolgenen Leistungsverzeichnis
beschriebenen Arbeiten.
Die Baustelleneinrichtung beinhaltet insbesondere alle
erforderlichen Bauzäune sowie Absperrungen zur
Verkehrssicherung, Förder- und
Transportanlagen,Geräte, Werkzeuge,
Mannschaftsunterkünfte, Lagerräume, Zufahrten,
Toiletten, Wasser- und E-Zuleltungen zu den
Verbraucherstellen, Schutz vor Unfallgefahren,
Witterungseinflüssen sowie Diebstahl von Arbeitsgerat
Vorhaltezeit für die Dauer der Arbeiten
Menge: 1,000 psch

**1.20 Standsicherheitsnachweis, Gerüst**
Standsicherheitsnachweis für Gerüstkonstruktion, sowie
für die daran zu verankernden Hebezeuge, Bauaufzüge
u.dgl., unter Berücksichtigung der am Gebäude gegebenen
Verankerungsmöglichkeiten. Die statischen Berechnungen
einschl. der erforderlichen Ausführungszeichnungen sind
dem Bauherrn in 5-facher Ausfertigung vorzulegen. Art
des Gerüsts  :  Schutz- und Arbeitsgerüst
Aufstellort  :  .....
Gerüstumfang  :  Für sämtliche im
Leistungsverzeichniss beschriebenen Positionen
Menge: 1,000 psch
Zuordnung: 392

**1.30 Verankerungsplan, Fassadengerüst**
Verankerungsplan für Fassadengerüst erstellen.
Gerüstart  :  siehe LV
Einzurüstende Fläche  :  Gesamte im LV beschriebenen
Positionen
Untergrund  :  siehe Baubeschreibung
Menge: 1,000 psch
Zuordnung: 392

### Los 2 Gerüst Straße

**2.10 Arbeits/-Schutzgerüst, Lastklasse 3, W 09**
Arbeitsgerüst für Dachdeckerarbeiten als
längenorientiertes Standgerüst ohne Bekleidung, gemäß
DIN EN 12811-1 und DIN EN 12810-1.
Konstruktionsart  :  .....
Einzurüstende Fläche  :  senkrecht, keine Vorsprünge
Höhe einzurüstender Fläche  :  31 m Standfläche  :
eben, normal belastbar Verwendungszweck  :
Dachdeckerarbeiten Zugang  :  mit Leiter (LA)
Höhenklasse  :  H1
Breitenklasse  :  W09
Lastklasse  :  3 (bis 2 kN/m²)
Menge: 2145,000 m2
Zuordnung: 392

**2.20 Arbeits/-Schutzgerüst, Lastklasse 3, W 09, Gebrauchsüberlassung**
Vorhaltung ab Gebrauchsüberlassung des
Arbeits/-Schutzgerüstes über die Grundeinsatzzeit
hinaus, Arbeits- und Schutzgerüst gemäß DIN EN 12811-1.

Konstruktionsart  :  .....
Lastklasse  :  3 (bis 2 kN/m²)
Belagsbreite  :  09
Menge: 34320,000 m2Wo
Zuordnung: 392

**2.30 Dachdeckerfangschutz**
Dachdeckerfangrüstung für bauseitige Dachdeckerarbeiten
gemäß einschlägiger Bestimmungen und Vorschriften
umlaufend herzustellen.
Menge: 77,000 m

**2.40 Dachdeckerfang verlängerte Vorhaltung**
Dachdeckerfang
Vorhaltung ab Gebrauchüberlassung
Menge: 1232,000 mWo

**2.50 Schutzabdeckung der Traufgerüstlage**
Schutzabdeckung der Traufgerüstlage gegen das
Herabfallen von Putz- und Mauerwerksstücken sowie von
Kleinteilen aus Gerüstgitterfolie und aufgeschraubten
OSB-Platten herstellen mittels dem Auslegen von
Gerüstgitterfolie vom obersten Seitengeländer
beginnend, über die Gerüstlage zur innenliegenden
Hauswand reichend führen und dort mittels Dachlatten an
der Hauswand befestigen sowie auf der Folie im Bereich
der Gerüstlage mit 20 mm OSB-Platten auslegen und diese
dann auf der Gerüstlage anschrauben als Schutz gegen
ein Abheben bei Windeinwirkung. Nach Beendigung der
Arbeiten demontieren.
Menge: 88,000 m2

**2.60 Schutzabdeckung, Gebrauchsüberlassung**
Schutzabdeckung
Vorhaltung ab Gebrauchsüberlassung
Menge: 1408,000 mWo
Zuordnung: 392

**2.70 Kragträger, Gerüst, 90 cm**
Kragträger für Fassadengerüst, z.B. als Auflager für
Gitterträger über Öffnungen.
Auskragung  :  ca. 90 cm
Lastklasse Gerüst  :  3
Einbauhöhe  :  ...
Menge: 2,000 St
Zuordnung: 392

**2.80 Kragträger, Gebrauchsüberlassung**
Kragträger,
Vorhaltung ab Gebrauchsüberlassung
Menge: 32,000 mWo
Zuordnung: 392

**2.90 Belagverbreiterung Konsole, 0,70 m**
*** Bedarfsposition ohne GB
Die Ausführung der in der folgenden Position
beschriebenen Belagverbreiterung wird als eine
innenliegende (am Gebäude) Gerüstverbreiterung an dem
vorher beschriebenem Fassadengerüst nach DIN EN 12811-1
an allen Gerüstlagen mit Konsolen um zwei Belagsfelder
(ca. 70 cm) ausgeführt. Ausführung für eine Belastung
von 360 kg. Aufbauen und Abbauen Belagverbreiterung
wandseitig, für Standgerüste, längenorientiert.

Konsolbreite  :  0,70 m
Menge: 1,000 m
Zuordnung: 392

**2.100 Belagverbreiterung Konsole, 0,70 m, Vorhaltung**
*** Bedarfsposition ohne GB
Vorhaltung ab Gebrauchsüberlassung
der innenliegenden Konsolverbreiterung, ab geforderter
Gerüstbenutzbarkeit bis zur Gerüstfreimeldung.
Konsolbreite  :  0,70 m
Menge: 1,000 mWo
Zuordnung: 392

**2.110 Fußgängertunnel, 2,40/1,50 m**
Fußgängertunnel, freistehend, gemäß DIN 4420-1 als
Überdachung von Fußgängerwegen, aus Gerüstbauteilen
gemäß DIN EN 12810-1. Überdachung wasserdicht mit
Folienabdeckung; einschl. straßenseitiger Abtrennung
mit Tafeln als Spritzschutz und bauwerksseitigem
Handlauf.
Durchgangshöhe  :  2,40 m
Nutzbreite  :  1,5 m
Höhe Seitenbekleidung  :  1,10 m
Menge: 12,000 m
Zuordnung: 392

**2.120 Fußgängertunnel, Gebrauchsüberlassung**
Fußgängertunnel, freistehend, gemäß DIN 4420-1 als
Überdachung von Fußgängerwegen; Vorhaltung ab
Gebrauchsüberlassung
Menge: 192,000 mWo
Zuordnung: 392

**2.130 Passantenschutz, Vordach**
Passantenschutz im Eingangsbereich durch Vorbau/Vordach
unter Gerüst, einschl. Abbau.
Auskragung  : mind. 1,50 m
Schutzdachbreite  : mind. 3,00 m
Menge: 6,000 St

**2.140 Passantenschutz, Vordach vorhalten**
Passantenschutz als Vordach.
Vorhaltung ab Gebrauchsüberlassung
Menge: 96,000 StWo

**2.150 Treppenturm, vorgebaut, 0,75-1,0m**
Treppenturm gemäß DIN EN 12811-1, vorgebaut vor
Fassadengerüst, inkl. Doppelhandlauf und Stirngeländer.
Verankerung am Gerüst.
Laufbreite  :  0,75 - 1,00 m
Lastklasse  :  4
Grundfläche  :  ca. 2,50/2,50 m
Höhe  :  31 m
Menge: 31,000 m
Zuordnung: 392

**2.160 Treppenturm, vorgebaut, Gebrauchsüberlassung**
Treppenturm, vorgebaut.
Vorhaltung ab Gebrauchsüberlassung
Menge: 496,000 mWo
Zuordnung: 392

**2.170 Gerüstträger, über Durchfahrten, Gr.3**
Gerüstträger als Gitterkonstruktion für die
Überbrückung von Durchfahrten, Eingängen, nicht
tragfähigen Bauteilen u. dgl. in die Gerüstkonstruktion
einbauen, einschl. vollflächigem Gerüstbelag;
Öffnungsbreite  : bis 8 m
Belagbreite und Gerüstgruppe  : Entsprechend des
Arbeits- und  Schutzgerüstes
Menge: 15,000 m

**2.180 Gerüstträger verlängerte Vorhaltung**
Gerüstträger
Vorhaltung ab Gebrauchsüberlassung
Menge: 240,000 mWo

**2.190 Montagestützen, Gerüstabfangung, 4,50 m**
Montagestützen zur Abfangung von Gerüstlasten.
Stützenhöhe  :  ca. 4,50 m
Stützenanzahl  :  1
Einbauort  :  EG Durchfahrt unter Gitterträger
Menge: 4,000 St
Zuordnung: 392

**2.200 Montagestützen, Gebrauchsüberlassung**
Montagestützen zur Lastabfangung,
Vorhaltung ab Gebrauchsüberlassung
Menge: 64,000 mWo
Zuordnung: 392

**2.210 Gerüst-Lastturm, Lastklasse 4**
Gerüst-Lastturm mit Podest;
Lastklasse  :  4
Grundfläche  :  5x4m
Höhe Podest  :  31 m
Menge: 31,000 m
Zuordnung: 392

**2.220 Gerüstlastturm, Gebrauchsüberlassung**
Gerüst-Lastturm zur Lastabfangung,
Vorhaltung ab Gebrauchsüberlassung
Menge: 496,000 mWo
Zuordnung: 392

**2.230 Gerüstverstärkung, Aufzug**
Gerüstverstärkung in Form zusätzlicher Bauteile,
zusätzlicher Verankerungen und sonstiger, damit
verbundener Leistungen in voller Gebäudehöhe, zur
Aufnahme der Lasten eines Lastenaufzuges.
Gebäudehöhe  :  ca. 31 m
Nennlast Aufzug  :  bis 10 kN
Menge: 1,000 St
Zuordnung: 392

**2.240 Gerüstverstärkung Aufzug, Gebrauchsüberlassung**
Gerüstverstärkung Aufzug,
Vorhaltung ab Gebrauchsüberlassung
Menge: 16,000 mWo
Zuordnung: 392

**2.250 Zulage für die Verankerung des Gerüstes durch die Fugen der vorgesetzten Betonplatten in den Rohbau.**
Zulage für die Verankerung des Gerüstes durch die Fugen
der vorgesetzten Betonplatten in den Rohbau.

Dicke bis Rohbau: 21 cm
Menge: 1,000 psch

### Los 3 Gerüst Hof

*Hinweis*
Die einzurüstenen Flächen befinden sich im Hof des
Objektes. Der Hof ist durch eine 15 m Lange Einfahrt
zugänglich.
Die Durchfahrtsbreite beträgt ca. 2, 5 m Höhe ca. 3 m.

Das Befahren ist lediglich mit Fahrzeugen bis 2,8
Tonnen möglich.

Die Einfahrt befindet sich am aüsseren Ende des
Gebädes.

Die Erschwerniss für den Materialtransport ist in allen
Nachjfolgenden Positoinen des Titels 3 in die
Einheitspreise mit einzukalkulieren. Eine besonder
Vergütung erfolgt nicht.

**3.10 Arbeits/-Schutzgerüst, Lastklasse 3, W 09**
Arbeitsgerüst für Dachdeckerarbeiten als
längenorientiertes Standgerüst ohne Bekleidung, gemäß
DIN EN 12811-1 und DIN EN 12810-1.
Konstruktionsart  : .....
Einzurüstende Fläche  : senkrecht, keine Vorsprünge

Höhe einzurüstender Fläche  : 31 m
Standfläche  : eben, normal belastbar
Verwendungszweck  : Dachdeckerarbeiten
Zugang  : mit Leiter (LA)
Höhenklasse  : H1
Breitenklasse  : W09
Lastklasse  : 3 (bis 2 kN/m²)
Menge: 2045,000 m2
Zuordnung: 392

**3.20 Arbeits/-Schutzgerüst, Lastklasse 3, W 09, Gebrauchsüberlassung**
Vorhaltung ab Gebrauchsüberlassung des
Arbeits/-Schutzgerüstes über die Grundeinsatzzeit
hinaus, Arbeits- und Schutzgerüst gemäß DIN EN 12811-1.

Konstruktionsart  :  .....
Lastklasse  :  3 (bis 2 kN/m²)
Belagsbreite  :  09
Menge: 32720,000 m2Wo
Zuordnung: 392

**3.30 Dachdeckerfangschutz**
Dachdeckerfangrüstung für bauseitige Dachdeckerarbeiten
gemäß einschlägiger Bestimmungen und Vorschriften
umlaufend herzustellen.
Menge: 62,000 m

**3.40 Dachdeckerfang verlängerte Vorhaltung**
Dachdeckerfang
Vorhaltung ab Gebrauchsüberlassung
Menge: 992,000 mWo

**3.50 Schutzabdeckung der Traufgerüstlage**
Schutzabdeckung der Traufgerüstlage gegen das
Herabfallen von Putz- und Mauerwerksstücken sowie von
Kleinteilen aus Gerüstgitterfolie und aufgeschraubten
OSB-Platten herstellen mittels dem Auslegen von
Gerüstgitterfolie vom obersten Seitengeländer
beginnend, über die Gerüstlage zur innenliegenden
Hauswand reichend führen und dort mittels Dachlatten an
der Hauswand befestigen sowie auf der Folie im Bereich
der Gerüstlage mit 20 mm OSB-Platten auslegen und diese
dann auf der Gerüstlage anschrauben als Schutz gegen
ein Abheben bei Windeinwirkung. Nach Beendigung der
Arbeiten demontieren.
Menge: 98,000 m2

**3.60 Schutzabdeckung, Gebrauchsüberlassung**
Schutzabdeckung,
Vorhaltung ab Gebrauchsüberlassung
Menge: 1568,000 mWo
Zuordnung: 392

**3.70 Kragträger, Gerüst, 90 cm**
Kragträger für Fassadengerüst, z.B. als Auflager für
Gitterträger über Öffnungen.
Auskragung  :  ca. 90 cm
Lastklasse Gerüst  :  3
Einbauhöhe  :  ...
Menge: 2,000 St
Zuordnung: 392

**3.80 Kragträger, Gebrauchsüberlassung**
Kragträger,
Vorhaltung ab Gebrauchsüberlassung
Menge: 32,000 mWo
Zuordnung: 392

**3.90 Belagverbreiterung Konsole, 0,70 m**
Die Ausführung der in der folgenden Position
beschriebenen Belagverbreiterung wird als eine
innenliegende (am Gebäude) Gerüstverbreiterung an dem
vorher beschriebenem Fassadengerüst nach DIN EN 12811-1
an allen Gerüstlagen mit Konsolen um zwei Belagsfelder
(ca. 70 cm) ausgeführt. Ausführung für eine Belastung
von 360 kg. Aufbauen und Abbauen Belagverbreiterung
wandseitig, für Standgerüste, längenorientiert.
Konsolbreite  :  0,70 m
Menge: 38,000 m
Zuordnung: 392

**3.100 Belagverbreiterung Konsole, 0,70 m, Vorhaltung**
Vorhaltung ab Gebrauchsüberlassung der innenliegenden
Konsolverbreiterung, ab geforderter Gerüstbenutzbarkeit
bis zur Gerüstfreimeldung.
Konsolbreite  :  0,70 m
Menge: 608,000 mWo
Zuordnung: 392

**3.110 Fußgängertunnel, 2,40/1,50 m**
*** Bedarfsposition ohne GB
Fußgängertunnel, freistehend, gemäß DIN 4420-1 als
Überdachung von Fußgängerwegen, aus Gerüstbauteilen
gemäß DIN EN 12810-1. Überdachung wasserdicht mit
Folienabdeckung; einschl. straßenseitiger Abtrennung
mit Tafeln als Spritzschutz und bauwerksseitigem
Handlauf.
Durchgangshöhe  :  2,40 m
Nutzbreite  :  1,5 m
Höhe Seitenbekleidung  :  1,10 m
Menge: 1,000 m
Zuordnung: 392

**3.120 Fußgängertunnel, Gebrauchsüberlassung**
*** Bedarfsposition ohne GB
Fußgängertunnel, freistehend, gemäß DIN 4420-1 als
Überdachung von Fußgängerwegen; Vorhaltung ab
Gebrauchsüberlassung
Menge: 16,000 mWo
Zuordnung: 392

**3.130 Passantenschutz, Vordach**
Passantenschutz im Eingangsbereich durch Vorbau/Vordach
unter Gerüst, einschl. Abbau.
Auskragung  : mind. 1,50 m
Schutzdachbreite  : mind. 3,00 m
Menge: 6,000 St

**3.140 Passantenschutz, Vordach vorhalten**
Passantenschutz als Vordach.
Vorhaltung ab Gebrauchsüberlassung
Menge: 96,000 StWo

**3.150 Treppenturm, vorgebaut, 0,75-1,0m**
Treppenturm gemäß DIN EN 12811-1, vorgebaut vor
Fassadengerüst, inkl. Doppelhandlauf und Stirngeländer.
Verankerung am Gerüst.
Laufbreite  :  0,75 - 1,00 m
Lastklasse  :  4
Grundfläche  :  ca. 2,50/2,50 m
Höhe  :  31 m
Menge: 31,000 m
Zuordnung: 392

**3.160 Treppenturm, vorgebaut, Gebrauchsüberlassung**
Treppenturm, vorgebaut.
Vorhaltung ab Gebrauchsüberlassung
Menge: 496,000 mWo
Zuordnung: 392

**3.170 Gerüstträger, über Durchfahrten, Gr.3**
Gerüstträger als Gitterkonstruktion für die
Überbrückung von Durchfahrten, Eingängen, nicht
tragfähigen Bauteilen u. dgl. in die Gerüstkonstruktion
einbauen, einschl. vollflächigem Gerüstbelag;
Öffnungsbreite  : bis 8 m
Belagbreite und Gerüstgruppe  : Entsprechend des
Arbeits- und  Schutzgerüstes
Menge: 15,000 m

**3.180 Gerüstträger verlängerte Vorhaltung**
Gerüstträger
Vorhaltung ab Gebrauchsüberlassung
Menge: 240,000 mWo

**3.190 Montagestützen, Gerüstabfangung, 4,50 m**
Montagestützen zur Abfangung von Gerüstlasten.
Stützenhöhe  :  ca. 4,50 m
Stützenanzahl  :  1
Einbauort  :  EG Durchfahrt unter Gitterträger
Menge: 4,000 St
Zuordnung: 392

**3.200 Montagestützen, Gebrauchsüberlassung**
Montagestützen zur Lastabfangung,
Vorhaltung ab Gebrauchsüberlassung
Menge: 64,000 mWo
Zuordnung: 392

**3.210 Montagestützen, Gerüstabfangung, 2,50 m**
Montagestützen zur Abfangung von Gerüstlasten.
Stützenhöhe  :  ca. 2,50 m
Stützenanzahl  :  1
Einbauort  :  Tiefgarage
Menge: 35,000 St
Zuordnung: 392

**3.220 Montagestützen, Gebrauchsüberlassung**
Montagestützen zur Lastabfangung,
Vorhaltung ab Gebrauchsüberlassung
Menge: 560,000 mWo
Zuordnung: 392

**3.230 Zulage für die Verankerung des Gerüstes durch die Fugen der vorgesetzten Betonplatten in den Rohbau.**
Zulage für die Verankerung des Gerüstes durch die Fugen
der vorgesetzten Betonplatten in den Rohbau.

Dicke bis Rohbau: 21 cm
Menge: 1,000 psch

### Los 4 Gerüstbrücken Giebel

**4.10 Gerüstbrücke über Nachbardach**
Gerüstbrücke über Nachbardach wie folgt:

- Gerüsträger entsprechend Statik an Auskragung des
Fassadengerüstes Straße und Hof montieren
- Gerüststangen an Länge ca. 2 m Abstand nach ca. 1,5 m
vertikal an Gerüstträger verschrauben
- Am unteren Ende der Gerüststangen Gerüstrohr Länge
ca. 50 cm horizontal befestigen
- Bohle auf horizontale Gerüstrohre montieren
- Gerüstbrücke als Dachfanggerüst ausbilden
- Gerüstbrücke zusätzlich mit Staubschutznetze
verkleiden
- Bordbrett Höhe ca. 30 cm auf Bohle an Gerüstrohre
montieren, Netze mit einbinden
inkl. Demontage

Länge Überbrückung  ca. 16 m
Menge: 2,000 St

**4.20 Gerüstbrücke Nachbardach verlängerte Vorhaltung**
Gerüstbrücke Nachbardach
Vorhaltung ab Gebrauchsüberlassung
Menge: 32,000 StWo

### Los 5 Bauaufzug

**5.10 Materialaufzug, 5 kN**
*** Bedarfsposition ohne GB
Materialaufzug mit einer Ladestelle, einschl.
vorschriftsmäßiger Sicherung, An- und Abtransport,
Montage und Demontage. Personentransport verboten.
Nutzhöhe  :  31 m
Geschosse  :  .....
Bühnengröße  :  ca. 1,40 / 1,60 m
Nutzlast  :  5 kN
Menge: 1,000 St
Zuordnung: 392

**5.20 Mietgebühr Materialaufzug, 5 kN**
*** Bedarfsposition ohne GB
Mietgebühr für Materialaufzug, inkl.
Maschinenbruchversicherung; Vorhaltung ab
Gebrauchsüberlassung
Nutzlast  :  5 kN
Menge: 16,000 StWo
Zuordnung: 392

**5.30 Material-, Personenaufzug, 500/850 kg**
Material- und Personenaufzug, angebracht mit Be- und
Entlademöglichkeit jeweils am Podestgerüst als
Bestandteil des Gerüstturmes, liefern, nach
Herstellervorschrift fachgerecht aufstellen, vorhalten,
warten, einschl. regelmäßiger Überwachung, Pflege,
Instandsetzung, Ergänzen fehlender Teile, wieder
abbauen. Der Materialaufzug ist allen Unternehmern zur
Verfügung zu stellen. Liefern, einbauen und wieder
entfernen
Tragfähigkeit  : ca. 500 / 850 kg
Förderhöhe  : bis ca.31 m
Mindestmaß Aufzugskorb  : ca. 1,5 / 2,5 m
Hubgeschwindigkeit  : ca. 12/24 m/min
Stromanschluss  : ca. 2,5 kW/400 V/50 Hz
Menge: 1,000 St
Zuordnung: 392

**5.40 Mietgebühr Material-, Personenaufzug, 500/850 kg**
Mietgebühr für Material- und Personenaufzug, inkl.
Maschinenbruchversicherung; Vorhaltung ab
Gebrauchsüberlassung.
Nutzlast  :  500/850 kg
Menge: 16,000 StWo
Zuordnung: 392

### Los 6 Gerüst Fahrstuhlüberfahrt Flachdach

**6.10 Gerüstunterbau, Dachaufstandsflächen**
Schutzmaßnahme mit Bautenschutzmatten und
Lastverteilerplatten für auf waagerechten Dachflächen
aufzustellende Gerüste zur Gewährleistung der
Lastverteilung und zum Schutz der Dachhaut vor
Beschädigungen.
Untergrund  : Dachabdichtung, bitumen auf
  Dämmung
Bauschutzmatte  : Gummigranulat, 8 mm
Lastverteilerplatten  : Holzwerkstoff, 25 mm
Menge: 72,000 m2
Zuordnung: 392

**6.20 Gerüstunterbau, Dachfläche, Gebrauchsüberlassung**
Gerüstunterbau zur Gewährleistung der Lastverteilung
und zum Schutz der Dachhaut vor Beschädigungen.
Vorhaltung ab Gebrauchsüberlassung
Menge: 864,000 m2Wo
Zuordnung: 392

**6.30 Fassadengerüst, Dach, Lastklasse 3, W 06**
Arbeitsgerüst für Fassaden- und Dacharbeiten als
längenorientiertes Standgerüst, oberste Gerüstlage
höhengerecht erstellen, gemäß DIN EN 12811-1 und DIN EN
12810-1.
Konstruktionsart  :  .....
Einzurüstende Fläche  :  senkrecht, keine Vorsprünge
Höhe einzurüstender
Höhe über Dach ca. 3 m
Standfläche  :  Dachabdichtung Verwendungszweck
:  Dachdeckerarbeiten
Höhenklasse  :  H1
Breitenklasse  :  W06
Lastklasse  :  3 (bis 2 kN/m²)
Menge: 170,000 m2
Zuordnung: 392

**6.40 Fassaden-/Dachgerüst, Lastklasse 3, W 06, Gebrauchsüberlassung**
Vorhaltung ab Gebrauchsüberlassung des Fassaden- und
Dachgerüstes über die Grundeinsatzzeit hinaus, Arbeits-
und Schutzgerüst gemäß DIN EN 12811-1.
Konstruktionsart  :  .....
Lastklasse  :  3 (bis 2 kN/m²)
Belagsbreite  :  Klasse W06
Menge: 2040,000 m2Wo
Zuordnung: 392

**6.50 Dachdeckerfangschutz**
Dachdeckerfangrüstung für bauseitige Dachdeckerarbeiten
gemäß einschlägiger Bestimmungen und Vorschriften
umlaufend herzustellen.
Menge: 61,000 m

**6.60 Dachdeckerfang verlängerte Vorhaltung**
Dachdeckerfang
Vorhaltung ab Gebrauchsüberlassung
Menge: 732,000 mWo

### Los 7 Sonstiges

**7.10 Gerüstbeleuchtung (m)**
Gerüstbeleuchtung für Fassadengerüste im öffentlichen
Bereich zur Sicherung der Verkehrs- und Fußgängerwege
auf- und abbauen. Ausführung nach Wahl des
Auftragnehmers. Beleuchtungsstärke  :  mind. 10 Lux
Anzahl der Lichtquellen  :  .....
Leistung je Lichtquelle  :  .....
Menge: 57,000 m
Zuordnung: 392

**7.20 Gerüstbeleuchtung, Gebrauchsüberlassung**
Gerüstbeleuchtung für Fassadengerüste; Vorhaltung ab
Gebrauchsüberlassung
Menge: 912,000 mWo
Zuordnung: 392

**7.30 Gerüst, Löcher schließen**
Löcher in der Fassade beim Abrüsten materialgerecht
schließen. Material wird bauseitig gestellt.
Art der Fassade  :  Beton, Fugendichtstoff
Menge: 1,000 psch
Zuordnung: 392

USt %: 19,00
